# Pasillo antirretorno - Toran - de Manusa

- Propiedad del archivo: CONSTRUNARIO
- Formato: FIEBDC-3/2012
- Programa: Construnario Versión 3.51
- Fecha de los precios: 18/02/2015
- Divisa: EUR

**C1102MSN-74** Pasillo antirretorno - Toran - de Manusa
PARA SOLICITAR PRESUPUESTO ENVIAR EL FORMULARIO SIGUIENTE: #formulariobc3# El formato de la respuesta a este formulario vendrá en PDF y en BC3, preparada para arrastrar y ser insertada en su proyecto directamente. El Pasillo Antirretorno Manusa Toran es un dispositivo de seguridad autoportante destinado a permitir el paso unidireccional de personas en un único sentido, normalmente de una zona de seguridad crítica (zona de desembarque) a otra no tan segura (zona acceso controlado, recogida de equipajes, etc). El equipo consta de dos puertas automáticas oscilobatientes accionadas mediante motores asíncronos, con funcionamiento en esclusa, que abren automáticamente en el sentido del flujo. En el caso de tentativa de utilización en contrasentido, se activa la alarma y la puerta automática correspondiente se cierra y enclava impidiendo el paso no autorizado hasta que el pasillo quede completamente vacío. El Pasillo Antirretorno Manusa Toran puede conectarse con cualquier sistema de control o supervisión externo local o remoto, gracias a sus múltiples posibilidades de comunicación e integración. El equipo incorpora iluminación led interior de bajo consumo y señalización led exterior con modos de ahorro energético,
