# FRIALEN MV - Manguito de cierre - Tapón - Ø50 - de Masa

- Propiedad del archivo: CONSTRUNARIO
- Formato: FIEBDC-3/2012
- Programa: Construnario Versión 3.51
- Fecha de los precios: 14/07/2017
- Divisa: EUR

**612029** u FRIALEN MV - Manguito de cierre - Tapón - Ø50 - de Masa
Precio: 8.04
Con resistencia calefactora vista para una transmisión óptima del calor, con gran profundidad de inserción, con zonas de soldadura extra anchas así como zonas frías para evitar el flujo de material fundido en los extremos y en el centro. Posibilita una ejecución sin dispositivos de sujeción-alineadores. A partir de DN 180 con testigos de fusión para controlar visualmente la soldadura.
