# Te embridada - PN 10 - PN 16 - DN 125 x 50 - de Masa

- Propiedad del archivo: CONSTRUNARIO
- Formato: FIEBDC-3/2012
- Programa: Construnario Versión 3.51
- Fecha de los precios: 19/02/2018
- Divisa: EUR

**666125050022** u Te embridada - PN 10 - PN 16 - DN 125 x 50 - de Masa
Precio: 101.58
- Con certificación sanitaria de junta y revestimiento
