# Codo 45º - PN 10 - PN 16 - PN 25 - DN 110 - de Masa

- Propiedad del archivo: CONSTRUNARIO
- Formato: FIEBDC-3/2012
- Programa: Construnario Versión 3.51
- Fecha de los precios: 19/02/2018
- Divisa: EUR

**666110045016** u Codo 45º - PN 10 - PN 16 - PN 25 - DN 110 - de Masa
Precio: 45.05
- Con certificación sanitaria de junta y revestimiento
