# Banda perimetral - de RWC

- Propiedad del archivo: CONSTRUNARIO
- Formato: FIEBDC-3/2012
- Programa: Construnario Versión 3.51
- Fecha de los precios: 23/10/2023
- Divisa: EUR

**SN7BPRS** m Banda perimetral - de RWC
Banda de poliestireno expandido de 80 metros de longitud, para suelo radiante provisto de film transparente en PE-LD, totalmente plastificada. Su instalación desoloriza la loza de mortero, absorviendo su dilatación que se puediese producir.
