# Quemador de gasóleo Weishaupt WL 10/2-D de Sedical. 1 marcha (35 –70 kW) - 0,13 kW

- Propiedad del archivo: CONSTRUNARIO
- Formato: FIEBDC-3/2012
- Programa: Construnario Versión 3.51
- Fecha de los precios: 26/01/2023
- Divisa: EUR

**24111122** u Quemador de gasóleo Weishaupt WL 10/2-D de Sedical. 1 marcha (35 –70 kW) - 0,13 kW
Quemadores Weishaupt de gasóleo WL10 a WL40 - Productos Sedical Todos los quemadores Weishaupt de la serie W van equipados de serie con un controlador digital de la combustión. Todas las funciones del quemador son dirigidas y controladas por potentes microprocesadores. La consecuencia: Los quemadores Weishaupt de la serie W son confortables, precisos y seguros. El control digital de la combustión también ofrece la posibilidad de comunicar con otros sistemas la través de la conexión eBUS integrada. Así, el técnico puede controlar el proceso de funcionamiento y, en caso de averías, efectuar un diagnóstico. Detalles más importantes: Ejecuciones idénticas para quemadores de gas y de gasóleo facilitan la puesta en marcha y minimizan el mantenimiento de almacén. Las conexiones enchufables inconfundibles aseguran la conexión eléctrica correcta de todos los componentes. Es posible el desenclavamiento a distancia. Técnica de seguridad mediante 2 microprocesadores que se controlan mutuamente. Indicación LED multicolor para la representación del proceso de funcionamiento y del origen de la avería (WL10 y WL20). Pantalla LC con funciones de información, servicio y parametrización. Posibilidad de ajuste directo mediante teclas de función (WL30 y WL40). Funcionamiento de instalaciones de agua caliente también para demanda de calor ininterrumpida (desconexión forzada cada 24 horas). Aptos para generadores de aire caliente y calderas de vapor de los grupos II y III. La conexión eBUS integrada ofrece las siguientes funciones: Unión a PC para la representación del proceso de funcionamiento y el ajuste de los parámetros de funcionamiento. Control a distancia y diagnóstico mediante módem de automarcación. Unión a sistemas modernos de automatización de edificios. Tiempo de prebarrido ajustable mediante PC a través de eBUS.
