# Animación y eventos

- Propiedad del archivo: CONSTRUNARIO
- Formato: FIEBDC-3/2012
- Programa: Construnario Versión 3.30
- Fecha de los precios: 07/07/2017
- Divisa: EUR

**C1903HMY_037** Animación y eventos
Acciones promocionales y eventos para la animación del punto de venta: Los eventos y acciones promocionales en el punto de venta son una herramienta de retail marketing muy valiosa ya que permiten un contacto directo con el público objetivo. Además de servir para potenciar la imagen de marca, la animación en el punto de venta nos reportará información muy útil sobre el comportamiento de nuestros consumidores. Funcionamos como una agencia de organización de eventos con la ventaja de ser fabricantes y especialistas en el mercado del retail. Nuestros servicios para la realización de eventos y animaciones en el punto de venta: - Organización de eventos - Contratación de personal - Alquiler de equipos - Gestión de recursos externos - Montaje, Desmontaje y almacenaje
