# Comunicación visual en tienda

- Propiedad del archivo: CONSTRUNARIO
- Formato: FIEBDC-3/2012
- Programa: Construnario Versión 3.30
- Fecha de los precios: 07/07/2017
- Divisa: EUR

**C1903HMY_01044** Comunicación visual en tienda
Son todos los elementos que visualmente ayudan a tener informado al comprador y a la vez decoran la tienda para que siga las líneas marcadas en imagen de marca, colores corporativos... HMY ofrece un servicio de Comunicación Visual 100% personalizado para el cliente adaptando las diferentes soluciones a las características de cada establecimiento. Es tan importante el diseño y la imagen visual de los elementos como los materiales utilizados. El gran conocimiento en esta materia nos permite realizar varias propuestas de comunicación visual con diferentes relaciones calidad-rendimiento según las posibilidades del cliente.
