# Controles de paso

- Propiedad del archivo: CONSTRUNARIO
- Formato: FIEBDC-3/2012
- Programa: Construnario Versión 3.30
- Fecha de los precios: 07/07/2017
- Divisa: EUR

**C1903HMY_01034** Controles de paso
Ofrecemos una amplia gama de productos que favorecen los movimientos y el flujo de clientes en la tienda. Son productos diseñados en función de las necesidades del sector, sistemas versátiles y flexibles para una óptima gestión de las entradas y salidas en el establecimiento. Entradas, distribución del mobiliario y pasillos, cajas de cobro, salidas de emergencia... Se definen los flujos de circulación en función de la densidad del tráfico en la tienda, propondremos los productos más adecuados para la orientación y el control en las entradas y salidas de la tienda. Las soluciones desarrolladas y propuestas por HMY cumplen con las normativas vigentes en cada país y garantizan el mayor nivel de seguridad.
