# Mobiliario a medida

- Propiedad del archivo: CONSTRUNARIO
- Formato: FIEBDC-3/2012
- Programa: Construnario Versión 3.30
- Fecha de los precios: 07/07/2017
- Divisa: EUR

**C1903HMY_01032** Mobiliario a medida
Producimos muebles comerciales únicos y personalizados. Si el proyecto lo requiere, somos capaces de fabricar una sola pieza, una sola vez, para una sola tienda, con acabados de alta calidad y en los materiales que sean necesarios. Mobiliario a medida para las tiendas más exigentes.
