# Muro cortina estructural autoportante con sistema R70ST de RIVENTI

- Propiedad del archivo: CONSTRUNARIO
- Formato: FIEBDC-3/2012
- Programa: Construnario Versión 3.30
- Fecha de los precios: 06/02/2019
- Divisa: EUR

**C0706RIV_31** m2 Muro cortina estructural autoportante con sistema R70ST de RIVENTI
Muro cortina autoportante Riventi modelo R70ST, de vidrio patente de Riventi Fachadas Estructurales S.L. que comprende: - Anclajes de corrección tridimensional en perfilería de acero galvanizado para sujeción de estructura portante, con juntas antivibratorias; anclado a estructura principal por los montantes verticales con anclaje fijo superior y flotante inferior. - Estructura portante en perfil tubular de aluminio extruido con aleación 6063-T5, ancho visto de 70 mm, bastidores enrasados en 70 mm, provisto de juntas de dilatación; con momento de inercia y módulo resistente necesario, calculado para cubrir suficientemente las acciones a soportar en las condiciones expresadas por las normas vigentes, complementos de herrajes en acero inoxidable y aluminio. La unión montante-travesaño es solapada, siendo los travesaños horizontales los que se entregan en los montantes verticales para garantizar la estanqueidad de la unión. - Tratamiento superficial de anodizado satinado químico, espesor de capa mayor de 15 micras y acreditado con la calidad EURAS / EWAA - Acristalamiento aislante formado por vidrio selectivo tipo 60/28 de 8 mm , cámara de aire de 16 mm, vidrio laminar 55.1, todos los cantos con pulido industrial, fabricado y unido al bastidor sin decalajes, sobre barreta de aluminio anodizada previamente testada, y de adherencia garantizada, con espesor de capa y sellado de poros adecuado para pegado mediante silicona estructural Dow Corning 993. La silicona no trabaja a cizalladura. - En zonas opacas panel composite Alucobond o similar de 4 mm de espesor, acabado pvdf, color a definir dentro de la carta del fabricante, y trasdós con neopor 50 mm, de espesor, fabricado y unido al bastidor sin decalajes, sobre barreta de aluminio anodizada previamente testada, y de adherencia garantizada, con espesor de capa y sellado de poros adecuado para pegado mediante silicona estructural Dow Corning 993. La silicona no trabaja a cizalladura. - Pegado a marco con garantía superior, que extiende Dow Corning, por ser Riventi socio de Quality Bond.(empresa acreditada para pegado a marco con controles intensivos) - Triple junta perimetral de hermeticidad entre estructura portante y bastidores con perfiles en EPDM y silicona polimerizada formando cámara de descompresión entre dos de ellos. - Remates de muros cortina en coronación con albardilla y encuentros en piso, techo y laterales a base de bandejas de aluminio 2 mm. de espesor, lacado calidad Qualicoat, color a definir por la D.F. - Fabricados todos los componentes bajo la Norma para el control de calidad ISO 9001. - Proyecto, transporte, colocación y sellado de todos los elementos citados. - Medida la superficie de desarrollo total vista exterior.
