# Al-Top - EST-308 Trípode elevador

- Propiedad del archivo: CONSTRUNARIO
- Formato: FIEBDC-3/2012
- Programa: Construnario Versión 3.50
- Fecha de los precios: 16/10/2018
- Divisa: EUR

**EST-308** u Al-Top - EST-308 Trípode elevador
Trípode elevador con columna central graduada en mm.
