# QD CONTACT CLEANER - Limpiador de contactos. Residuo 0. Rápida evaporación - de CRC

- Propiedad del archivo: CONSTRUNARIO
- Formato: FIEBDC-3/2012
- Programa: Construnario Versión 3.51
- Fecha de los precios: 26/11/2018
- Divisa: EUR

**32671_AB** u QD CONTACT CLEANER - Limpiador de contactos. Residuo 0. Rápida evaporación - de CRC
Limpiador electrónico base disolvente, secado rápido. Elimina suciedad ligera. Adecuado para plásticos sensibles. Código EAN: 5412386062780
