# WIRE ROPE LUBE - Lubricante para cables y engranajes abiertos - de CRC

- Propiedad del archivo: CONSTRUNARIO
- Formato: FIEBDC-3/2012
- Programa: Construnario Versión 3.51
- Fecha de los precios: 26/11/2018
- Divisa: EUR

**32334_AA** u WIRE ROPE LUBE - Lubricante para cables y engranajes abiertos - de CRC
Lubricante para cables. Lubricante altamente penetrante de secado rápido que forma una barrera duradera contra la corrosión, abrasión, absorción de polvo, agua y temperaturas extremas. Penetración profunda para la protección interna de cables. Código EAN: 5412386062650
