# FOOD GREASE FPS - Grasa multiuso, grado alimentario - 20 kg - de CRC

- Propiedad del archivo: CONSTRUNARIO
- Formato: FIEBDC-3/2012
- Programa: Construnario Versión 3.51
- Fecha de los precios: 26/11/2018
- Divisa: EUR

**30438_AA** u FOOD GREASE FPS - Grasa multiuso, grado alimentario - 20 kg - de CRC
CRC FOOD GREASE es una grasa multiuso con una lubricación de larga duración en equipos de procesado alimentarios donde puede ocurrir un contacto accidental con los alimentos. Registro NSF H1 para usar en la industria alimentaria. Código EAN: 5412386005275
