# AQUA PAINT MARKER - Pintura de marcaje temporal - verde fluo - de CRC

- Propiedad del archivo: CONSTRUNARIO
- Formato: FIEBDC-3/2012
- Programa: Construnario Versión 3.51
- Fecha de los precios: 26/11/2018
- Divisa: EUR

**30012_AA** u AQUA PAINT MARKER - Pintura de marcaje temporal - verde fluo - de CRC
Pintura de marcaje temporal con un optimizado uso del agua como disolvente que favorece la protección del medioambiente. Secado rápido. No gotea. Altamente visible en fondo oscuro. Código EAN: 5412386006883
