# MARKER BALL - Marcador de pintura permanente con bola de acero - negro - de CRC

- Propiedad del archivo: CONSTRUNARIO
- Formato: FIEBDC-3/2012
- Programa: Construnario Versión 3.51
- Fecha de los precios: 26/11/2018
- Divisa: EUR

**30159_AA** u MARKER BALL - Marcador de pintura permanente con bola de acero - negro - de CRC
Pintura indeleble. Sólo para uso industrial. Para todo tipo de superficies. Resistente a los rayos UV.Excelente resistencia al agua. Funciona en un amplio intervalo de temperaturas. Código EAN: 5412386007682
