# SP 350 - Anticorrosivo de larga duración. 2 años en interior - 5 l - de CRC

- Propiedad del archivo: CONSTRUNARIO
- Formato: FIEBDC-3/2012
- Programa: Construnario Versión 3.51
- Fecha de los precios: 26/11/2018
- Divisa: EUR

**20294_AA** u SP 350 - Anticorrosivo de larga duración. 2 años en interior - 5 l - de CRC
Aceite lubricante de alta viscosidad. Inhibidor de corrosión de larga duración para interior, hasta dos años en interior. Código EAN: 5412386003684
