# PRO PAINT ANTICALORICA - Pintura para altas temperaturas - negro - de CRC

- Propiedad del archivo: CONSTRUNARIO
- Formato: FIEBDC-3/2012
- Programa: Construnario Versión 3.51
- Fecha de los precios: 26/11/2018
- Divisa: EUR

**32216_AA** u PRO PAINT ANTICALORICA - Pintura para altas temperaturas - negro - de CRC
Laca de alta calidad para superficies tratadas o no tratadas hechas de metal. Código EAN: 5412386057755
