# PRO PAINT - Pintura acrílica para retoque de carrocería - azul - de CRC

- Propiedad del archivo: CONSTRUNARIO
- Formato: FIEBDC-3/2012
- Programa: Construnario Versión 3.51
- Fecha de los precios: 26/11/2018
- Divisa: EUR

**33137** u PRO PAINT - Pintura acrílica para retoque de carrocería - azul - de CRC
Esmalte acrílico para retoques de carrocerías. Secado rápido, pintura acrílica universal. Disponible en diferentes colores. Ofrece una buena protección para llantas de acero. Puede utilizarse sobre otro tipo de materiales, madera, cristal y la mayoría de los plásticos utilizados en el coche y el hogar.
