# URETHANE RED - Barniz aislante de poliuretano rojo - 4 l - de CRC

- Propiedad del archivo: CONSTRUNARIO
- Formato: FIEBDC-3/2012
- Programa: Construnario Versión 3.51
- Fecha de los precios: 26/11/2018
- Divisa: EUR

**10641_AB** u URETHANE RED - Barniz aislante de poliuretano rojo - 4 l - de CRC
Revestimiento conformado base uretano de 1 solo componente de color rojo. Forma una película altamente flexible y duradera. Aísla equipos eléctricos/electrónicos, sellante contra la humedad y suciedad. Actúa como barrera contra posibles contaminantes. Código EAN: 5412386061974
