# FLUX SK 10 - Protector de soldadura circuitos impresos - de CRC

- Propiedad del archivo: CONSTRUNARIO
- Formato: FIEBDC-3/2012
- Programa: Construnario Versión 3.51
- Fecha de los precios: 26/11/2018
- Divisa: EUR

**74509_AC** u FLUX SK 10 - Protector de soldadura circuitos impresos - de CRC
Protector de soldadura. Barniz de soldadura de alta calidad para fabricación, reparación y mantenimiento. Previene la oxidación de tarjetas de circuitos impresos durante el almacenamiento intermedio. Código EAN: 5412386745096
