# PLASTIK 70 - Barniz protector circuitos impresos - 200 ml - de CRC

- Propiedad del archivo: CONSTRUNARIO
- Formato: FIEBDC-3/2012
- Programa: Construnario Versión 3.51
- Fecha de los precios: 26/11/2018
- Divisa: EUR

**74309_AH** u PLASTIK 70 - Barniz protector circuitos impresos - 200 ml - de CRC
Revestimiento universal de tropicalización para circuitos impresos. Revestimiento aislante transparente de resina acrílica de secado rápido. Protege contra las inclemencias normales del tiempo. Fija componentes vibratorios Código EAN: 5412386058615
