# URETHAN 71 - Laca protectora aislante - 200 ml - de CRC

- Propiedad del archivo: CONSTRUNARIO
- Formato: FIEBDC-3/2012
- Programa: Construnario Versión 3.51
- Fecha de los precios: 26/11/2018
- Divisa: EUR

**75009_AE** u URETHAN 71 - Laca protectora aislante - 200 ml - de CRC
Revestimiento de tropicalización. Revestimiento aislante y protector, de un solo componente, a base de uretano, que proporciona un sellado de larga duración y protege contra la humedad y las influencias medio-ambientales Código EAN: 5412386060656
