# GALVA BRITE IND - de CRC

- Propiedad del archivo: CONSTRUNARIO
- Formato: FIEBDC-3/2012
- Programa: Construnario Versión 3.51
- Fecha de los precios: 26/11/2018
- Divisa: EUR

**30423_AC** u GALVA BRITE IND - de CRC
Galvanizado en frio brillante. Recubrimiento protector de zinc y aluminio. Combina sus propiedades de protección contra la corrosión con su apariencia de aluminio. Recomendable como capa final para la reparación en construcciones de acero galvanizado en caliente. Código EAN: 5412386059162
