# RUST CONVERTER - Convertidor de óxido - de CRC

- Propiedad del archivo: CONSTRUNARIO
- Formato: FIEBDC-3/2012
- Programa: Construnario Versión 3.51
- Fecha de los precios: 26/11/2018
- Divisa: EUR

**30067_AA** u RUST CONVERTER - Convertidor de óxido - de CRC
Convertidor de óxido.Convierte el óxido en una barrera protectora. La capa proporciona una protección natural anticorrosiva a la estructura de acero. Se puedo pintar encima con una capa de CRC Galvacolor. Código EAN: 5412386006968
