# VARNISH E200: Barniz protector aislante base silicona - de CRC

- Propiedad del archivo: CONSTRUNARIO
- Formato: FIEBDC-3/2012
- Programa: Construnario Versión 3.51
- Fecha de los precios: 26/11/2018
- Divisa: EUR

**32915** u VARNISH E200: Barniz protector aislante base silicona - de CRC
Barniz protector aislante base silicona. Código EAN: 5412386065613
