# ZINC IND - Galvanizado en frío. Pureza 95% en zinc. - de CRC

- Propiedad del archivo: CONSTRUNARIO
- Formato: FIEBDC-3/2012
- Programa: Construnario Versión 3.51
- Fecha de los precios: 26/11/2018
- Divisa: EUR

**30563_AC** u ZINC IND - Galvanizado en frío. Pureza 95% en zinc. - de CRC
Recubrimiento de alto rendimiento rico en Zinc. Protege la base metálica incluso cuando la película se arañe o dañe. Secado rápido. Repintable. Protección catódica de metales férreos. Código EAN: 5412386059230
