# GALVA BRILLO - Galvanizado en frío. Acabado super brillo - de CRC

- Propiedad del archivo: CONSTRUNARIO
- Formato: FIEBDC-3/2012
- Programa: Construnario Versión 3.51
- Fecha de los precios: 26/11/2018
- Divisa: EUR

**30713_AA** u GALVA BRILLO - Galvanizado en frío. Acabado super brillo - de CRC
Galvanizado en frio super brillante Revestimiento para aplicaciones de galvanizado en frio con acabado super brillante. Especialmente formulado para retoque de piezas galvanizadas en caliente. Color exacto. Código EAN: 5412386828133
