# GALVA MATT - Galvanizado en frío. Acabado Zinc oscuro - de CRC

- Propiedad del archivo: CONSTRUNARIO
- Formato: FIEBDC-3/2012
- Programa: Construnario Versión 3.51
- Fecha de los precios: 26/11/2018
- Divisa: EUR

**30031_AA** u GALVA MATT - Galvanizado en frío. Acabado Zinc oscuro - de CRC
Protección anticorrosión.Película protectora de secado rápido con el aspecto Zinc mate de las piezas de acero galvanizadas. Código EAN: 5412386006494
