# PLASTIK 70 DISOLVENTE - Diluyente específico para Plastik 70 - 5 l - de CRC

- Propiedad del archivo: CONSTRUNARIO
- Formato: FIEBDC-3/2012
- Programa: Construnario Versión 3.51
- Fecha de los precios: 26/11/2018
- Divisa: EUR

**32169_AA** u PLASTIK 70 DISOLVENTE - Diluyente específico para Plastik 70 - 5 l - de CRC
Disolvente para el revestimiento de Plastik 70 Súper. Decapante desarrollado para los revestimientos conformados. El producto permite remover barnices acrílicos existentes en las placas de circuito impreso, sin dañar los componentes electrónicos. Permite intervenciones para el mantenimiento o la mejora de los circuitos impresos. Características: + Líquido incoloro a base de disolventes oxigenados. + Bajo olor. + Buena compatibilidad con los componentes electrónicos. + No ataca a los circuitos impresos en condiciones normales. Se recomienda probar antes de usar. + Rápida evaporación. Aire comprimido o Kontakt Chemie Air Duster se pueden utilizar para acelerar el secado. Código EAN: 5412386055768
