# EXHAUST MOUNTING PASTE - Pasta de montaje de tubos de escape - de CRC

- Propiedad del archivo: CONSTRUNARIO
- Formato: FIEBDC-3/2012
- Programa: Construnario Versión 3.51
- Fecha de los precios: 26/11/2018
- Divisa: EUR

**30661_AB** u EXHAUST MOUNTING PASTE - Pasta de montaje de tubos de escape - de CRC
Para el montaje de componentes del tubo de escape y otras piezas. Código EAN: 5412386025419
