# EXHAUST REPAIR BANDAGE - Cinta de reparación de tubos de escapes - de CRC

- Propiedad del archivo: CONSTRUNARIO
- Formato: FIEBDC-3/2012
- Programa: Construnario Versión 3.51
- Fecha de los precios: 26/11/2018
- Divisa: EUR

**30660_AA** u EXHAUST REPAIR BANDAGE - Cinta de reparación de tubos de escapes - de CRC
Para la reparación de agujeros en los sistemas de escape. Código EAN: 5412386036941
