# FIX - Reparapinchazos - 300 ml - de CRC

- Propiedad del archivo: CONSTRUNARIO
- Formato: FIEBDC-3/2012
- Programa: Construnario Versión 3.51
- Fecha de los precios: 26/11/2018
- Divisa: EUR

**33027_AC** u FIX - Reparapinchazos - 300 ml - de CRC
Sella e infla los neumáticos en solo unos segundos. Deja en la pared del neumático una película de goma que sella el pinchazo. Utiliza el propelente para inflar el neumático a la presión de marcha. Código EAN: 5412386067297
