# ICE OFF - Descongelador de parabrisas - de CRC

- Propiedad del archivo: CONSTRUNARIO
- Formato: FIEBDC-3/2012
- Programa: Construnario Versión 3.51
- Fecha de los precios: 26/11/2018
- Divisa: EUR

**33044_AC** u ICE OFF - Descongelador de parabrisas - de CRC
Descongelador de parabrisas. CRC Ice Off es un producto descongelante rápido y eficiente para todo tipo de superficies de cristal y goma. Pulverizador manejable que se puede utilizar incluso en capas gruesas de hielo. No es necesario utilizar un raspador de hielo. CARACTERÍSTICAS: • Rápido y eficiente. • Para capas de hielo finas y gruesas. • No es necesario raspar. • No daña el parabrisas. APLICACIONES: • Parabrisas. • Espejos. • Faros. • Gomas de las puertas. Código EAN: 5412386067563
