# MOTOR STARTER - Autoarranque - de CRC

- Propiedad del archivo: CONSTRUNARIO
- Formato: FIEBDC-3/2012
- Programa: Construnario Versión 3.51
- Fecha de los precios: 26/11/2018
- Divisa: EUR

**33030_AC** u MOTOR STARTER - Autoarranque - de CRC
Un autoarranque en frío instantáneo para todos los motores diésel y de gasolina, para no quedarse sin batería. ¿Tiene problemas para arrancar el motor a bajas temperaturas y en condiciones de humedad? Es una herramienta imprescindible especialmente en los climas más fríos. Señoras y señores, pongan en marcha su motor. CARACTERÍSTICAS: • Asegura un arranque rápido y económico de todos los motores diésel y de gasolina. • Ahorra tensión en la batería y el motor durante el arranque en frío. • Ahorra tiempo y dinero. • Una herramienta imprescindible, especialmente en invierno. APLICACIONES: Motores de: • Coches. • Tractores. • Motos y bicicletas. • Motosierras. • Cortadoras de césped. Código EAN: 5412386067327
