# POLE PROTECT - Protector de bornes de batería color azul - de CRC

- Propiedad del archivo: CONSTRUNARIO
- Formato: FIEBDC-3/2012
- Programa: Construnario Versión 3.51
- Fecha de los precios: 26/11/2018
- Divisa: EUR

**33111_AC** u POLE PROTECT - Protector de bornes de batería color azul - de CRC
Protector de bornes. Aerosol protector de secado rápido de color azul fuerte, que facilita el control de los puntos de aplicación. Repele el agua perfectamente y evita que se sulfaten los conectores y polos de la batería. Fórmula especial que protege contra una futura corrosión. CARACTERÍSTICAS • Forma una película protectora pastosa • Repele el agua • Protege para evitar la corrosión APLICACIONES • Bornes de baterías en el sector de la automoción • Conectores push-pull desprotegidos • Contactos para puertas corredizas y para la tercera/quinta puerta de los coches Código EAN: 5412386068034
