# FREEZE 75 HFO - Localización rápida de fallos térmicos - 200 ml - de CRC

- Propiedad del archivo: CONSTRUNARIO
- Formato: FIEBDC-3/2012
- Programa: Construnario Versión 3.51
- Fecha de los precios: 26/11/2018
- Divisa: EUR

**33168** u FREEZE 75 HFO - Localización rápida de fallos térmicos - 200 ml - de CRC
Detector de averías.
