# LEAKFINDER - Detector fugas de gases - 500 ml - de CRC

- Propiedad del archivo: CONSTRUNARIO
- Formato: FIEBDC-3/2012
- Programa: Construnario Versión 3.51
- Fecha de los precios: 26/11/2018
- Divisa: EUR

**10732_AI** u LEAKFINDER - Detector fugas de gases - 500 ml - de CRC
Detector de fugas de gas, base agua. Puede ser utilizado para todo tipo de gases. Contiene agentes anticorrosión. Código EAN: 5412386060144
