# CRICK 120 - Detector de grietas. Penetrante - de CRC

- Propiedad del archivo: CONSTRUNARIO
- Formato: FIEBDC-3/2012
- Programa: Construnario Versión 3.51
- Fecha de los precios: 26/11/2018
- Divisa: EUR

**30205_AK** u CRICK 120 - Detector de grietas. Penetrante - de CRC
Penetrante de color rojo, eliminable con Crick 110 o con agua para pruebas no destructivas de soldadura. Detección de microgrietas y fallos en la superficie mediante prueba con líquidos penetrantes. Código EAN: 5412386060236
