# BEL GRIP FPS- Antideslizante de correas - de CRC

- Propiedad del archivo: CONSTRUNARIO
- Formato: FIEBDC-3/2012
- Programa: Construnario Versión 3.51
- Fecha de los precios: 26/11/2018
- Divisa: EUR

**32601_AA** u BEL GRIP FPS- Antideslizante de correas - de CRC
CRC FPS BELT GRIP evita el deslizamiento. Lubricante adhesivo de correas y bandas transportadoras. Resistente al agua. Mejora la eficacia de la transmisión y da un poder extra de tracción. Impide el deslizamiento y los chirridos. Registro NSF - H1. Código EAN: 5412386062421
