# GRAPHIT 33 - Dispersión de grafito fino. Conductor - de CRC

- Propiedad del archivo: CONSTRUNARIO
- Formato: FIEBDC-3/2012
- Programa: Construnario Versión 3.51
- Fecha de los precios: 26/11/2018
- Divisa: EUR

**76009_AG** u GRAPHIT 33 - Dispersión de grafito fino. Conductor - de CRC
Dispersión de grafito fino. Conductor. Código EAN: 5412386060557
