# SCREEN WIPES ANTI-STATIC - Toallitas antiestáticas - de CRC

- Propiedad del archivo: CONSTRUNARIO
- Formato: FIEBDC-3/2012
- Programa: Construnario Versión 3.51
- Fecha de los precios: 26/11/2018
- Divisa: EUR

**31980_AA** u SCREEN WIPES ANTI-STATIC - Toallitas antiestáticas - de CRC
Toallitas limpiadoras antiestáticas. Código EAN: 5412386016882
