# MINUS 45 IND HFO - Detector de averias térmicas - 250 ml - de CRC

- Propiedad del archivo: CONSTRUNARIO
- Formato: FIEBDC-3/2012
- Programa: Construnario Versión 3.51
- Fecha de los precios: 26/11/2018
- Divisa: EUR

**33115** u MINUS 45 IND HFO - Detector de averias térmicas - 250 ml - de CRC
Enfriador no inflamable inerte. Enfriador fuerte, seco, inerte y no inflamable, hasta -45°C para el mantenimiento eléctrico y electrónico. CRC Minus 45 y puede usarse para el mantenimiento, detector térmico de averías y reparaciones en el campo eléctrico y electrónico. Enfriador de ejes para el montaje de uniones no roscadas. Código EAN: 5412386067921
