# EASY WELD - Antiproyecciones de soldadura. Sin silicona. Ecológico - de CRC

- Propiedad del archivo: CONSTRUNARIO
- Formato: FIEBDC-3/2012
- Programa: Construnario Versión 3.51
- Fecha de los precios: 26/11/2018
- Divisa: EUR

**30738_AD** u EASY WELD - Antiproyecciones de soldadura. Sin silicona. Ecológico - de CRC
Evita la adhesión de las proyecciones de soldadura. Libre de silicona. Contiene inhibidores de corrosión. Alternativa económica ideal para usarse en equipos profesionales Código EAN: 5412386059254
