# ECO BIO WELD - Antiproyecciones de soldadura ecológico - 5 l - de CRC

- Propiedad del archivo: CONSTRUNARIO
- Formato: FIEBDC-3/2012
- Programa: Construnario Versión 3.51
- Fecha de los precios: 26/11/2018
- Divisa: EUR

**10742_AA** u ECO BIO WELD - Antiproyecciones de soldadura ecológico - 5 l - de CRC
Antiproyecciones de soldadura. Código EAN: 5412386456329
