# MINUS 50 - Detector de averías térmicas - de CRC

- Propiedad del archivo: CONSTRUNARIO
- Formato: FIEBDC-3/2012
- Programa: Construnario Versión 3.51
- Fecha de los precios: 26/11/2018
- Divisa: EUR

**32706_AB** u MINUS 50 - Detector de averías térmicas - de CRC
Detector de averías térmicas. Enfriador a -50ºC. Bajo GWP. Producto base HFO Código EAN: 5412386063398
