# LIMPIADOR ELECTRONICO 250 ML - Limpiador de contactos eléctricos - de CRC

- Propiedad del archivo: CONSTRUNARIO
- Formato: FIEBDC-3/2012
- Programa: Construnario Versión 3.51
- Fecha de los precios: 27/11/2018
- Divisa: EUR

**33010-ES** u LIMPIADOR ELECTRONICO 250 ML - Limpiador de contactos eléctricos - de CRC
"Un limpiador muy suave que elimina los aceites ligeros, las huellas digitales y el polvo de todo tipo de equipos electrónicos de consumo. Proporciona una acción de limpieza adecuada y suave para componentes sensibles sin riesgo de dañarlos. CARACTERÍSTICAS • Fórmula suave • Elimina polvo y otros contaminantes ligeros • Secado rápido • No corrosivo • No deja residuo • Seguro con la mayoría de los plásticos, gomas y revestimientos APLICACIONES • Electrónica de Consumo: audio, video & hi-fi • Sistemas de alarma • Interruptores, sensores y relés • Controles de motor • Placas de circuito impreso • PC’s y teléfonos • No utilizar con equipos encendidos Código EAN: 5412386067389
