# Tapa tubo aislada elastomérico - aislamiento 10 mm - diámetro 350

- Propiedad del archivo: CONSTRUNARIO
- Formato: FIEBDC-3/2012
- Programa: Construnario Versión 3.51
- Fecha de los precios: 03/12/2018
- Divisa: EUR

| Código | Ud | Descripción |
|---|---|---|
| ESE350 | u | Tapa tubo aislada elastomérico - aislamiento 10 mm - diámetro 350 |
