# Soporte conducto rectangular M8 BRAM

- Propiedad del archivo: CONSTRUNARIO
- Formato: FIEBDC-3/2012
- Programa: Construnario VersiĆ³n 3.51
- Fecha de los precios: 04/12/2018
- Divisa: EUR

| Código | Ud | Descripción |
|---|---|---|
| ZSOBRAM8 | u | Soporte conducto rectangular M8 BRAM |
